# Muster-Leistungsbeschreibung
Leistungsbeschreibung (GAEB 90, DA81)
Währung: EUR

## Regeneration Dachabd. Exten. Gründach (
Datum: 17.09.25

### Titel 00001 Allgemeines

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Zusätzliche Vertragliche Regelungen

Alle in diesem Leistungsverzeichnis aufgeführten
Spezifikationen verstehen sich als Ergänzung
der jeweils relevanten Herstellervorschriften und
Normen.
Als Grundlage für Angebot und Ausführung gelten
zuerst
die jeweiligen Technischen Merkblätter
des Materialherstellers.
Für die Ausführung der Arbeiten sind die
Ausführungsanweisungen des Materialherstellers
unbedingt einzuhalten.

Werden andere als im Leistungsverzeichnis genannte
Materialien bzw. Systeme angeboten, so ist deren
Gleichwertigkeit durch entsprechende technische
Unterlagen (Eigenschaftsnachweise, Technische
Merkblätter des Materialherstellers u.ä.)
nachzuweisen.
Ohne entsprechende Produktbenennungen gilt das
ausgeschriebene System als angeboten.

Es dürfen nur die Produkte/Systeme eines
Materialherstellers angeboten werden.

Der Anbieter hat sich vor Angebotsabgabe über den
Umfang der auszuführenden Arbeiten zu überzeugen und
die örtlichen Gegebenheiten zu berücksichtigen.
Bedenken gegen die Art der in der Ausschreibung vor
gegebenen Ausführungen sind vor Beginn der Arbeit dem
Auftraggeber schriftlich mitzuteilen. Nachträge
außerhalb dieser Ausschreibung sind nur möglich, wenn
sie der örtlichen Bauleitung bzw. deren
Stellvertretung innerhalb einer angemessenen Frist vor
Ausführung mitgeteilt wurden und von dieser
ausdrücklich schriftlich genehmigt sind.

Der Materialhersteller hat den Nachweis eines
zertifizierten Qualitätsmanagementsystems nach DIN ISO
9001/2000 zu erbringen.

In die Einheitspreise sind alle Aufwendungen
einzurechnen,
die zur Erreichung des in der jeweiligen Position
beabsichtigten Endzustandes erforderlich werden.

Eine Leistung, die von den vorgesehenen technischen
Spezifikationen abweicht, darf angeboten werden, wenn
sie mit dem geforderten Schutzniveau in Bezug auf
Sicherheit, Gesundheit und Gebrauchstauglichkeit
gleichwertig ist.
Die Abweichung muss im Angebot eindeutig bezeichnet
sein.
Die Gleichwertigkeit ist mit dem Angebot nachzuweisen.

Baustoffe oder Bauteile, die dem Vertrag nicht
entsprechen,
sind auf Anordnung des Auftraggebers von der Baustelle
zu entfernen.

Der Auftragnehmer hat die Leistung im eigenen Betrieb
auszuführen. Mit schriftlicher Zustimmung des
Auftraggebers darf er sie an Nachunternehmer
übertragen.
Der Auftragnehmer hat bei Weitervergabe von
Bauleistungen an Nachunternehmer die Verdingungsordnung
für Bauleistung (VOB) zugrunde zu legen.

Der Auftragnehmer hat die Nachunternehmer dem
Auftraggeber vor Auftragserteilung schriftlich zu
nennen.

Der Aufragnehmer übernimmt gemäß VOB, Teil B/§ 13,
die Gewähr, dass seine Leistung zur Zeit der Abnahme
die
vertraglichen zu gesicherten Eigenschaften hat,
den anerkannten Regeln der Technik entspricht und
nicht mit Fehlern behaftet ist, die den Wert oder die
Tauglichkeit zu dem gewöhnlichen oder nach dem Vertrag
vorausgesetzten Gebrauch aufheben oder mindern.
Mit dem Tag der Abnahme gilt eine Gewährleistung nach
VOB, Teil B/§ 13 Absatz 4, als vereinbart.

*Hinweis*
Hinweis zur Regeneration von
Flachdächern

Die Regeneration von Flachdächern stellt eine
nachhaltige und effiziente Lösung zur Verlängerung
der Lebensdauer bestehender Dachkonstruktionen dar.
Basierend auf den Vorgaben des Gebäudeenergiegesetzes
ermöglicht diese Maßnahme unter bestimmten
Voraussetzungen die Sanierung von Dächern, ohne dass
eine vollständige energetische Neubewertung der
gesamten Dachfläche erforderlich ist.

Das Produkt MB PUReactive+ dient hierbei als
Beschichtung bzw. Regenerationslage und wird
begrifflich und normativ von der Abdichtung abgegrenzt,
so dass keine energetische Sanierung gemäß GEG
erforderlich ist. Dies ermöglicht eine vollwertige
Aufwertung der bestehenden Flachdachabdichtung mit MB
PUReactive+ als vollwertige Abdichtung gemäß der
europäischen EAD-Richtlinie EAD 0303-50-00-0402.
Darüber hinaus ist MB PUReactive+ nach DIN EN 13501-1
als schwer entflammbar (B-S1-d0) geprüft. Auch
erfüllt MB PUReactive+ die Anforderungen an harte
Bedachungen.

Details und Anschlüsse können bzw. werden zusätzlich
mit Remmers MB PUReactive TX und Vlieseinlage gemäß
Flachdachrichtlinie und DIN 18531 abgedichtet.

Vor dem Aufbringen der Regenerationsschicht ist der
vorhandene Dachaufbau auf Tragfähigkeit,
Windsogsicherheit und bauphysikalische
Funktionsfähigkeit zu überprüfen. Es ist
sicherzustellen, dass die Wärmedämmung trocken ist
oder getrocknet werden kann und dass Blasen, Risse,
Spannungen oder Wellen im Dachmaterial beseitigt sind.

Mit der Regeneration wird ein wichtiger Beitrag zur
Werterhaltung und Nachhaltigkeit im Bereich der
Flachdachsanierung geleistet

**00001.0001 Baustelleneinrichtung**
Geräte, Werkzeuge und sonstige Betriebsmittel, die zur
vertragsgemäßen
Erfüllung der Bauleistungen erforderlich sind, auf die
Baustelle bringen,
bereitstellen und soweit der Geräteeinsatz nicht
gesondert berechnet wird,
betriebsfertig aufstellen einschl. der dafür
notwendigen Arbeiten.
Baubüros, Unterkünfte, Werkstätten, Lagerschuppen
und dergleichen, soweit
erforderlich, an- und abtransportieren, aufbauen und
einrichten.
Kosten für Vorhalten, Unterhalten und Betreiben der
Geräte, Anlagen und
Einrichtungen werden nicht mit dieser Pauschale,
sondern mit den
Einheitspreisen der entsprechenden Teilleistung
vergütet.
Einheit: m2

**00001.0002 Absturzsicherung**
Montieren einer temporären Absturzsicherung an der
Dachrandbrüstung im Bereich der jeweiligen
Arbeitsfläche.
Einheit: m

### Titel 00002 Untergrundvorbereitung

**00002.0001 Dachbahnen**
Eventuelle Beulen, Blasen, Falten und nicht
festsitzende Dachbahnen abstoßen. Unebenheiten sind zu
egaliseren. Dachfläche von Verunreinigungen säubern.
Anfallenden Schutt abtransportieren.
Einheit: m2

**00002.0002 Kiesschüttung**
Vorhandene Kiesschüttung aufnehmen und entsorgen.
Einheit: m2

**00002.0003 Blitzschutzanlage**
Vorhandene Blitzschutzanlage demontieren und ggf.
entsorgen. Neu- bzw. Remontage und Prüfung erfolgt
nach den gestzlichen Bestimmungen durch eine Fachfirma.
Einheit: m

### Titel 00003 Untergrundvorbehandlung

**00003.0001 Grundreinigung**
Vorbereitung des Untergrundes durch Grundreinigung im
geeigneten Verfahren.
Verfahren: ?????
Einheit: m2

**00003.0002 Schleifen des Untergrundes**
Vorbereitung des Untergundes gemäß Systembeschreibung
oder der Tabelle für die Untergrundvorbehandlung durch
Schleifen mit geeigneten Schleifgeräten inkl.
Reinigung, der Aufnahme, Abtransport und
ordnungsgemäßer Entsorgung von anfallendem Bauschutt.
Einheit: m2

**00003.0003 Fräsen verunreinigter Oberflächen**
Abtragen verunreinigter Oberflächen des Betons/
Estrichs mittels geeigneter Fräse ca. 5 mm tief, um
einen haft- und tragfähigen Untergrund zu erhalten.
Position ist inkl. der Aufnahme, dem Abtransport und
ordnungsgemäßer Entsorgung des Fräsgutes.
Einheit: m2

**00003.0004 Vorbereitung für Grundierung**
Vorbereitung des Untergrundes mit einem
Universallösemittel zum Verdünnen und Reinigen von
nicht ausreagierten
Reaktionsharzen mit Remmers Verdünnung V 103.

Verarbeitung nach Herstellerangaben.

Verbrauch:
je nach Anwendung
Remmers Verdünnung V103 <5699>
Einheit: m2

### Titel 00004 Grundierung

**00004.0001 1K-Primer für Kunststoff- und Elastomerbahnen**
Aufbringen einer Grundierung  für Kunststoff- und
Elastomerbahnen mit dem 1K-Primer Remmers MB PUReactive
P-1.

Verarbeitung nach Herstellerangaben.

Verbrauch:
ca. 75ml/m²
Remmers MB PUReactive P-1 <4150>
Einheit: m2

### Titel 00005 Detailabdichtung

*Hinweis*
Remmers Detailabdichtung

Herstellung der Detailabdichtung mit Remmers MB
PUReactive TX und dem Spezialvlies Remmers MB
PUReactive F-Serie.
Das Abdichtungssystem MB PUReactive besitzt eine
Zulassung nach EAD 0303-50-00-0402 (ehemals ETAG 005)
mit den Nutzungskategorien W3, P1-P4, S1-S4, Tl4, TH4
S/W2, Brandverhalten Klasse B-s1, d0 (DIN EN 13501-1)
und BROOF (t1, t3 und t4).

Das Produkt weist eine mehr als 3 mm geprüfte
Rissüberbrückung auf und ist sowohl streich-, roll-
als auch spritzfähig.

**00005.0001 Wandanschluss**
Abdichten des Wandanschlusses mit Remmers MB PUReactive
TX inkl. dem Spezialvlies Remmers MB PUReactive
F-Serie.

Remmers Spezialvlies Zuschnittsbreite:
?????.. cm
Verarbeitung nach Herstellervorschriften

Verbrauch:
ca. 110 g/m²
Remmers MB PUReactive F-serie
ca. 3,0 kg/m² bei 2,1 mm Trockenschichtdicke
Remmers MB PUReactive TX <2980>
Einheit: m2

**00005.0002 Dachgully**
Abdichten des Dachgullys mit Remmers MB PUReactive TX
inkl. dem Spezialvlies Remmers MB PUReactive F-Serie.

Remmers Spezialvlies Zuschnittsbreite:
?????.. cm
Verarbeitung nach Herstellervorschriften

Verbrauch:
ca. 3,0 kg/m² bei 2,1 mm Trockenschichtdicke
Remmers MB PUReactive TX <2980>
ca. 110 g/m²
Remmers MB PUReactive F-serie
Einheit: St

**00005.0003 Durchdringung**
Abdichten der Durchdringung mit Remmers MB PUReactive
TX inkl. dem Spezialvlies Remmers MB PUReactive
F-Serie.

Remmers Spezialvlies Zuschnittsbreite:
?????.. cm

Verarbeitung nach Herstellervorschriften

Verbrauch:
ca. 110 g/m²
Remmers MB PUReactive F-serie
ca. 3,0 kg/m²  bei 2,1 mm Trockenschichtdicke
Remmers MB PUReactive TX <2980>
Einheit: St

**00005.0004 Randabschluss mit vorgehängter Rinne**
Abdichten des Randabschlusses mit einer vorgehängten
Rinne mit Remmers MB PUReactive TX inkl. dem
Spezialvlies Remmers MB PUReactive F-Serie.

Remmers Spezialvlies Zuschnittsbreite:
?????.. cm

Verarbeitung nach Herstellervorschriften

Verbrauch:
ca. 3,0 kg/m²  bei 2,1 mm Trockenschichtdicke
Remmers MB PUReactive TX <2980>
ca. 110 g/m²
Remmers MB PUReactive F-serie
Einheit: m

**00005.0005 Randabschluss Attika**
Abdichten des Randbschlusses Attika mit Remmers MB
PUReactive TX inkl. dem Spezialvlies Remmers MB
PUReactive F-Serie.

Remmers Spezialvlies Zuschnittsbreite:
?????.. cm

Verarbeitung nach Herstellervorschriften

Verbrauch:
ca. 3,0 kg/m²  bei 2,1 mm Trockenschichtdicke
Remmers MB PUReactive TX <2980>
ca. 110 g/m²
Remmers MB PUReactive F-serie
Einheit: m2

**00005.0006 Lichtkuppel**
Abdichten von Lichtkuppeln mit Remmers MB PUReactive TX
inkl. dem Spezialvlies Remmers MB PUReactive F-Serie.

Remmers Spezialvlies Zuschnittsbreite:
?????.. cm

Verarbeitung nach Herstellervorschriften

Verbrauch:
ca. 110 g/m²
Remmers MB PUReactive F-serie
ca. 3,0 kg/m²  bei 2,1 mm Trockenschichtdicke
Remmers MB PUReactive TX <2980>
Einheit: m

### Titel 00006 Fugenabdichtung

*Hinweis*
Remmers Fugenabdichtung

Herstellung der Detailabdichtung mit Remmers MB
PUReactive TX und dem Spezialvlies Remmers MB
PUReactive F-Serie.
Das Abdichtungssystem MB PUReactive besitzt eine
Zulassung nach EAD 0303-50-00-0402 (ehemals ETAG 005)
mit den Nutzungskategorien W3, P1-P4, S1-S4, Tl4, TH4
S/W2, Brandverhalten Klasse B-s1, d0 (DIN EN 13501-1)
und BROOF(t1, t3 und t4).
Das Produkt weißt eine mehr als 3mm geprüfte
Rissüberbrückung auf und ist wohl Streich-, roll- als
auch spritzfähig.

**00006.0001 Bewegungsfuge**
Abdichten der Bewegungsfuge mit Remmers MB PUReactive
TX inkl. dem Spezialvlies Remmers MB PUReactive F-Serie
und der Remmers Rundschnur.

Remmers Spezialvlies Zuschnittsbreite:
?????.. cm
Remmers Rundschnur d = ????. cm

Verarbeitung nach Herstellervorschriften

Verbrauch:
ca. 3,0 kg/m²  bei 2,1 mm Trockenschichtdicke
Remmers MB PUReactive TX <2980>
ca. 110 g/m²
Remmers MB PUReactive F-serie <4020>
1 m/m
Remmers Rundschnur <4260>
Einheit: m

### Titel 00007 Flächenabdichtung

*Hinweis*
Remmers Flächenabdichtung mit MB
PUReactive+

Herstellung der Flächenabdichtung mit Remmers MB
PUReactive+.
Das Abdichtungssystem MB PUReactive+ besitzt eine
Zulassung nach EAD 0303-50-00-0402 (ehemals ETAG 005)
mit den Nutzungskategorien W3, P1-P4, S1-S4, Tl4, TH4
S/W2, Brandverhalten Klasse B-s1, d0 (DIN EN 13501-1)
und BROOF(t1, t2, t3 und t4) (EN 13501-5).

Das Produkt weißt eine mehr als 3mm geprüfte
Rissüberbrückung auf und ist wohl Streich-, roll- als
auch spritzfähig.

**00007.0001 Fehlstellen und Vertiefungen > 3mm mit MB PUReactive+**
Offene Fugen so wie Fehlstellen, Mörteltaschen,
Vertiefungen oder Ausbrüche > 3mm mit einem Mörtel
aus der rissüberbrückenden
Hybridabdichtung Remmers PUReactive+
verschnitten mit ofengetrocknetem Quarzsand, Remmers
Selectmix 0/10 verschließen.

Verarbeitung nach Herstellervorschriften.

Verbrauch:
ca. 3,7 kg/m² bei 2,0 mm Trockenschichtdicke
Remmers MB PUReactive+ <2982>
Verbrauch je nach Anwendung
Remmers Selectmix RMS <6750>
Einheit: m2

**00007.0002 M2/R4/PCC I Betonersatz (Betofix R4 EM rapid)**
*** Bedarfsposition ohne GB
Reprofilierung von Schadstellen in Betonbodenflächen
mit dem 1-komponentigen, hochfesten, schnell
reagierenden
PCC-Estrichmörtel  Remmers Betofix R4 EM rapid.

Bauteil: ___________

Schichtdicke:_______cm

Verbrauch:
Ca. 2,0 kg/m²/mm Schichtdicke, bzw. ca. 2,0 kg/dm³
Remmers Betofix R4 EM rapid <1094>
Einheit: m2

**00007.0003 Kontaktschicht mit MB PUReactive+**
Lunker, Poren, Putzrillen oder Fehlstellen < 3 mm
auf mineralischen Untergründen mittels einer
Kontaktschicht aus der rissüberbrückenden,
Hybridabdichtung, Remmers MB PUReactive+,
verschließen und egalisieren.
Angemischtes Material mittels geeignetem
Werkzeug in einer dünnen Schicht ganzflächig
auf den vorbereiteten Untergrund auftragen
und oberflächenbündig abziehen.
Kontaktschicht vollständig durchtrocknen lassen.

Verbrauch:
Abhängig vom Untergrund,
ca. 0,5 kg/m² Remmers MB PUReactive+ <2982>
Einheit: m2

**00007.0004 Flächenabdichtung mit MB PUReactive+**
Abdichten der Dachfläche mit der Hybridabdichtung für
Flachdächer und Balkone, Remmers MB PUReactive+ .

Verarbeitung nach Herstellervorschriften.

Verbrauch:
ca. 3,7 kg/m² bei 2,0 mm Trockenschichtdicke
Remmers MB PUReactive+ <2982>
Einheit: m2

### Titel 00008 Dachbegrünung

**00008.0001 Dachfläche besenrein säubern**
Dachfläche besenrein säubern, Schmutz entfernen,
abtransportieren und entsorgen. Die Dachfläche sowie
auch die Dachabdichtung ist optisch auf ihren
einwandfreien Zustand zu prüfen. Auf Verlangen der
Bauleitung ist ein Übergabeprotokoll zu erstellen.
Einheit: m2

**00008.0002 ND WSB-50 Wurzelschutzfolie (extensiv)**
ND WSB-50 Wurzelschutzfolie (Hersteller: Nophadrain
GmbH, www.nophadrain.de, vertrieb@nophadrain.de)
liefern und (bei einer Umkehrdachkonstruktion unter die
Wärmedämmung) lose oberhalb der nicht wurzelfesten
Dachabdichtung verlegen. Die Überlappungen werden mit
Heißluft zusammengeschweißt. Die Wurzelschutzfolie
ist über die Oberkante von vegetationsfreien
Sicherheitsstreifen, Vegetationsflächen und begehbaren
Belägen hochzuführen und mit der Abdichtung zu
befestigen.

Anwendung:
Gründachsystem Extensiv

Produkteigenschaften:

Geprüft nach P CEN/TS 14416

Material: Polyethylen niedriger Dichte (PE-LD)

Dicke: ca. 0,5 mm

Gewicht: ca. 468 g/m²

Abmessungen (L x B): ca. 25 m x 4 m

Lieferform: ca. 100 m², Rolle
Einheit: m2

**00008.0003 ND 4+1h Drainagesystem**
ND 4+1h Drainagesystem (Hersteller: Nophadrain GmbH,
www.nophadrain.de, vertrieb@nophadrain.de) liefern und
fachgerecht sowie nach Herstellervorschrift auf
Bauwerksabdichtung verlegen. Leistungsstarkes,
CE-markiertes Drainagesystem mit integrierter
Filterschicht mit beidseitiger Filtervliesüberlappung,
Schutz- und Trennschicht und Wasserspeicher. Noppenkern
zur Dampfdiffusion und Drainage gelocht. Komplett auf
Rolle geliefert.

Anwendung
Gründachsystem Extensiv - auch für Umkehrdächer
geeignet
Gründachsystem Intensiv - auch für Umkehrdächer
geeignet
Terrassensystem - Belastungsklasse 1

Drainagekapazität bei 10 kPa Druck (geprüft nach DIN
EN ISO 12958):
Bei 1% Gefälle: 0,87 l/(s*m)
Bei 1,5% Gefälle: 0,97 l/(s*m)
Bei 2% Gefälle: 1,21 l/(s*m)
Für Drainagekapazität bei anderem Druck / Gefälle:
siehe Produktdatenblatt
Einheit: m2

**00008.0004 ND SM-50 Substratmatte**
ND SM-50 Substratmatte (Hersteller: Nophadrain GmbH,
www.nophadrain.de, vertrieb@nophadrain.de) als
Substratersatzstoff gemäß der FLL*-Richtlinien
liefern und fachgerecht sowie nach Herstellervorschrift
verlegen. Aufgrund ihres niedrigen Gewichtes werden die
Substratmatten bei Leichtdachbegrünungen eingesetzt.

Anwendung:
Gründachsystem Extensiv - mehrschichtig Leichtdach
Gründachsystem Extensiv - Schrägdach
Gründachsystem Extensiv - Steildach
Einheit: m2

**00008.0005 ND DGS-E Substrat Extensiv**
ND DGS-E Substrat Extensiv (Hersteller: Nophadrain
GmbH, www.nophadrain.de, vertrieb@nophadrain.de)
liefern und fachgerecht sowie nach Herstellervorschrift
mit einer Höhe von 3 cm (nach Sackung) aufbringen. Das
Substrat entspricht den Anforderungen der
FLL*-Dachbegrünungsrichtlinien.

Anwendung:
Gründachsystem Extensiv / Mehrschichtbauweise
Einheit: m2

**00008.0006 ND Vegetationsmatte Sedum**
ND Vegetationsmatte - Sedum (Hersteller: Nophadrain
GmbH,
www.nophadrain.de, vertrieb@nophadrain.de) liefern und
fachgerecht sowie nach Herstellervorschrift verlegen.
Die
ND Vegetationsmatten sind im Freiland gewachsen. Als
Träger
wird Kokosmatte verwendet.

Anwendung:
Gründachsystem Extensiv - 0°-Dach,
Gründachsystem Extensiv - Flachdach ? 0° bis 15°
Gründachsystem Extensiv - Schrägdach 15° bis 25°
Einheit: m2

**00008.0007 Vegetationsfreier Sicherheitsstreifen aus Kies 16/32**
Vegetationsfreier Sicherheitsstreifen bestehend aus
Kies 16/32 im Bereich von Aufkantungen, An- und
Abschlüssen (Breite > 300 mm), sowie rund um
Dachdurchdringungen, Kontrollschächte und
Anschlagpunkte (Breite > 500 mm) liefern und
fachgerecht einbauen.

· Aufzubringende Schüttstärke: ....... mm
Einheit: m

**00008.0008 ND KL-80 Kiesfangleiste**
ND KL-80 Kiesfangleiste (Hersteller: Nophadrain GmbH,
www.nophadrain.de, vertrieb@nophadrain.de) liefern und
fachgerecht sowie nach Herstellervorschrift einbauen.
Gelochte, wasserdurchlässige, stabile Kiesfangleiste
zum Randabschluss bei extensiven Dachbegrünungen.

Anwendung
Gründachsystem Extensiv
Terrassensystem - Belastungsklasse 1
Einheit: m

**00008.0009 ND KL-V-80 Kiesfangleiste Verbindungsstück**
ND KL-V-80 Kiesfangleiste Verbindungsstück
(Hersteller: Nophadrain GmbH, www.nophadrain.de,
vertrieb@nophadrain.de) liefern und fachgerecht sowie
nach Herstellervorschrift einbauen. Zur Verbindung der
einzelnen ND KL-80 Kiesfangleisten.

Anwendung
Gründachsystem Extensiv
Terrassensystem - Belastungsklasse 1
Einheit: m

**00008.0010 Fertigstellungspflege Extensive Dachbegrünung**
Fertigstellungspflege Extensive Dachbegrünung gemäß
den Anforderungen der FLL*-Dachbegrünungsrichtlinien
sowie in DIN 18916 und DIN 18917 definiert.

Flächen bis zum vollen Einwurzeln der Pflanzen
ausreichend wässern, Fehlstellen mit Substrat
auffüllen und nachsähen, Fremdaufwuchs von Gehölzen
beseitigen, Kontrolle und Reinigung der
Entwässerungseinrichtungen.

Zu Beginn der Vegetationsperiode einmalig mit 35 g/m²
Gründachdünger Typ ND Langzeitdünger düngen.
Einheit: St

**00008.0011 Entwicklungspflege Extensive Dachbegrünung**
Entwicklungspflege Extensive Dachbegrünung gemäß den
Anforderungen der FLL*-Dachbegrünungsrichtlinien sowie
in DIN 18919 definiert.

Kahlstellen nachsäen bzw. nachpflanzen, bei Bedarf
wässern, mähen, Fremdaufwuchs entfernen, Mähgut
aufnehmen und abfahren, düngen mit ND Langzeitdünger,
Rand- und Sicherheitsstreifen von Aufwuchs freihalten,
kontrollieren/reinigen der Entwässerungseinrichtungen.

Dem Auftraggeber ist ein Protokoll über die
durchgeführten Arbeiten und den Zustand der
Dachbegrünung und der technischen Einrichtungen
vorzulegen.

Die Entwicklungspflege gilt für 1 Jahr (zwei
Pflegegänge) und unterliegt der Lohngleitklausel.

Jährliche Inspektion
Jährliche Inspektion der begrünten Dachfläche zur
Feststellung des Pflege- und Entwicklungsstandes sowie
der Funktion aller zur Dachbegrünung gehörenden
technischen Einrichtungen. Zu überprüfen ist
insbesondere der Zustand der Dachabdichtung
einschließlich der An- und Abschlüsse sowie der
Dachdurchdringungen.

Die Ergebnisse der Inspektion sowie Art und
Dringlichkeit der notwendigen Pflege- und
Wartungsarbeiten sind in einem Kurzbericht zu
dokumentieren und dem Auftraggeber vorzulegen.

*FLL: Forschungsgesellschaft Landschaftsentwicklung
Landschaftsbau e. V.
Einheit: St

### Titel 00009 Entsorgung

**00009.0001 Entsorgung**
Entsorgung aller Abfälle und Sondermüllstoffe
entsprechend den derzeitig gültigen Gesetzen und
Durchführungsverordnungen.
Einheit: St
